# Psch Erhaltung BW BAB
Angebotsaufforderung (GAEB DA XML 3.2, DA83)
Projekt: A-P0929-00
Währung: EUR
Vergabeart: Öffentliche Ausschreibung
Auftraggeber: Autobahn GmbH des Bundes, Niederlassung Westfalen (Hamm), Autobahn GmbH-NL Westfalen-Otto-Krafft-Pl. 8-59065 Hamm, Otto-Krafft-Platz 8, 59065 Hamm, Telefon 02381912-0; Vergabenummer: 230-26-0064
Erstellt mit: GXML Toolbox V3.3 R20230829, iTWO_64 V25.0.650, 11.05.2026

## 230-26-0064 BAB 2/ 30, Geländererneuerung
Datum: 11.05.2026

*Hinweis: Allgemeine Informationen*
Das Montagesoll beträgt mindestens 50 m Geländer pro Tag.
Die Montagearbeiten sind durchgängig und ohne Unterbrechungen auszuführen.
Am Ende des Arbeitstags ist die Verkehrssicherheit des gesamten Geländers durch den AN sicherzustellen.

Die Absturzsicherung ist in den Positionen mit einzukalkulieren.

Verkehrssicherung:
Die erforderlichen Verkehrssicherungen werden durch die Autobahnmeisterei gestellt. Die benötigten Sicherungen sind rechtzeitig (mind. 2 Wochen im Voraus) bei der AM abzurufen.
Die Montagearbeiten können aufgrund der hohen Verkehrsbelastung ausschließlich von montag-freitags ca. zwischen 9:00-14:30 Uhr durchgeführt werden.

### Abschnitt 00 Austausch Brückengeländer, BW 3719 710

#### Unterabschnitt 00.00 Bauwerksinformation

*Hinweis: Bauwerksinformation:*
Bauwerksinformation:
Weser-Flutbrücke
Kreuz Bad Oeynhausen
BW-Nummer 3719710 Teilbauwerk 1
Fahrtrichtung Hannover
Geländer am rechten Fahrbahnrand

#### Unterabschnitt 00.01 Baustelleneinrichtung

*Hinweis: Einzurechnen sind sämtliche Geräte*
Einzurechnen sind sämtliche Geräte die zur Demontage der alten u. zur Montage der neuen Geländer erforderlich sind.
Alle Absturzsicherungen/ Montagegerüste/ Montagesicherungen sind in den Positionen mit einzukalkulieren.

**00.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.02 Stahlbau

**00.02.0001 Geländer abbauen Brücke*Stahl*H = 1000 mm Pfosten abtr.**
Geländer nach Unterlagen des AG abbauen und nach Wahl
des AN verwerten.
Abgerechnet wird nach Länge des Handlaufs zwischen den
Achsen der Endpfosten bzw. Endstäbe.
Geländer für Brücke.
Material = Stahl.
Höhe des Geländers 1000 mm.
Holmgeländer mit Seil und einer oder mehreren Knieleisten
Pfosten abtrennen.
Menge: 254,000 m
Leistungsbereichkatalog: 121

**00.02.0002 Gel-Pfostenfuß freil. u. verfüllen Brücke*Pfostenschuh Bis Fuß ausr.*Mörtel**
StL-Nr. 211213061111
Geländerpfostenfuß freilegen, säubern und Aussparungen
wiederverfüllen. Abbruchgut nach Wahl des AN verwerten.
Geländer für Brücke.
Pfosten mit Pfostenschuh verankert.
Aussparung bis auf Pfostenfuß ausräumen.
Aussparung mit Mörtel verfüllen.
Menge: 125,000 St
Leistungsbereichkatalog: 121

*Hinweis: Farbe verkehrsblau; Eine*
Farbe verkehrsblau;
Eine technische Zeichnung für die Bauwerksdaten ist dem AG digital zu übergeben.

**00.02.0003 Stahlgeländer einbauen Brücke*Stahl*H = 1000 mm Holmgel. m. 1 ZH*Verank.Fusspl. Verz./EP/PUR**
Geschweißtes Stahlgeländer nach Unterlagen des AG liefern und einbauen.
Abgerechnet wird nach Länge des Handlaufs zwischen den
Achsen der Endpfosten bzw. Endstäbe.
Geländer für Brücke.
Material = Stahl
Höhe des Geländers mind. 1000 mm.
Ausbildung als Holmgeländer mit einem Zwischenholm. Richtzeichnung RiZ-ING Gel 3.
Verankerung mit Fußplatte und Verbundankern. Richtzeichnung RiZ-ING Gel 14.
Korrosionsschutz: Geländer feuerverzinken, zu beschichtende Flächen sweep-strahlen. Zwischenbeschichtung auf
Epoxidharz-Grundlage nach Blatt 87, Sollschichtdicke 80
mym. Deckbeschichtung auf Polyurethan-Grundlage nach
Blatt 87, Sollschichtdicke 80 mym.
Ein fachgerechter Anschluss an die bestehende Schutzeinrichtung ist herzustellen.
Bauwerksnummer montieren.
Menge: 254,000 m
Leistungsbereichkatalog: 121

### Abschnitt 01 Austausch Brückengeländer, BW 3719 711

#### Unterabschnitt 01.00 Bauwerksinformation

*Hinweis: Bauwerksinformation: Name: A2 (S)/ L546*
Bauwerksinformation:
Name: A2 (S)/ L546
Kreuz Bad Oeynhausen
BW-Nummer 3719711 Teilbauwerk 2
Fahrtrichtung Hannover
Geländer am linken Fahrbahnrand

#### Unterabschnitt 01.01 Baustelleneinrichtung

*Hinweis: Einzurechnen sind sämtliche Geräte*
Einzurechnen sind sämtliche Geräte die zur Demontage der alten u. zur Montage der neuen Geländer erforderlich sind.
Alle Absturzsicherungen sind in den Positionen mit einzukalkulieren.

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 01.02 Stahlbau

**01.02.0001 Geländer abbauen Brücke*Stahl*H = 1000 mm Pfosten abtr.**
Geländer nach Unterlagen des AG abbauen und nach Wahl
des AN verwerten.
Abgerechnet wird nach Länge des Handlaufs zwischen den
Achsen der Endpfosten bzw. Endstäbe.
Geländer für Brücke.
Material = Stahl.
Höhe des Geländers 1000 mm.
Holmgeländer mit Seil und einer oder mehreren Knieleisten
Pfosten abtrennen.
Menge: 35,000 m
Leistungsbereichkatalog: 121

**01.02.0002 Gel-Pfostenfuß freil. u. verfüllen Brücke*Pfostenschuh Bis Fuß ausr.*Mörtel**
StL-Nr. 211213061111
Geländerpfostenfuß freilegen, säubern und Aussparungen
wiederverfüllen. Abbruchgut nach Wahl des AN verwerten.
Geländer für Brücke.
Pfosten mit Pfostenschuh verankert.
Aussparung bis auf Pfostenfuß ausräumen.
Aussparung mit Mörtel verfüllen.
Menge: 17,000 St
Leistungsbereichkatalog: 121

*Hinweis: Farbe verkehrsblau; Eine*
Farbe verkehrsblau;
Eine technische Zeichnung für die Bauwerksdaten ist dem AG digital zu übergeben.

**01.02.0003 Stahlgeländer einbauen Brücke*Stahl*H = 1000 mm Holmgel. m. 1 ZH*Verank.Fusspl. Verz./EP/PUR**
Geschweißtes Stahlgeländer nach Unterlagen des AG liefern und einbauen.
Abgerechnet wird nach Länge des Handlaufs zwischen den
Achsen der Endpfosten bzw. Endstäbe.
Geländer für Brücke.
Material = Stahl
Höhe des Geländers mind. 1000 mm.
Ausbildung als Holmgeländer mit einem Zwischenholm. Richtzeichnung RiZ-ING Gel 3.
Verankerung mit Fußplatte und Verbundankern. Richtzeichnung RiZ-ING Gel 14.
Korrosionsschutz: Geländer feuerverzinken, zu beschichtende Flächen sweep-strahlen. Zwischenbeschichtung auf
Epoxidharz-Grundlage nach Blatt 87, Sollschichtdicke 80
mym. Deckbeschichtung auf Polyurethan-Grundlage nach
Blatt 87, Sollschichtdicke 80 mym.
Ein fachgerechter Anschluss an die bestehende Schutzeinrichtung ist herzustellen.
Bauwerksnummer montieren.
Menge: 35,000 m
Leistungsbereichkatalog: 121

### Abschnitt 02 Austausch Brückengeländer, BW 3818 525

#### Unterabschnitt 02.00 Bauwerksinformation

*Hinweis: Bauwerksinformation: Name: A2 / K15 "Bonnebergerstraße"*
Bauwerksinformation:
Name: A2 / K15 "Bonnebergerstraße"
Bad Oeynhausen
BW-Nummer 3818 525 Teilbauwerk 4
Fahrtrichtung Oberhausen
Geländer am rechten Fahrbahnrand

#### Unterabschnitt 02.01 Baustelleneinrichtung

*Hinweis: Einzurechnen sind sämtliche Geräte*
Einzurechnen sind sämtliche Geräte die zur Demontage der alten u. zur Montage der neuen Geländer erforderlich sind.
Alle Absturzsicherungen sind in den Positionen mit einzukalkulieren.

**02.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**02.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 02.02 Stahlbau

**02.02.0001 Geländer abbauen Brücke*Stahl*H = 1000 mm Pfosten abtr.**
Geländer nach Unterlagen des AG abbauen und nach Wahl
des AN verwerten.
Abgerechnet wird nach Länge des Handlaufs zwischen den
Achsen der Endpfosten bzw. Endstäbe.
Geländer für Brücke.
Material = Stahl.
Höhe des Geländers 1000 mm.
Holmgeländer mit Seil und einer oder mehreren Knieleisten
Pfosten abtrennen.
Menge: 24,000 m
Leistungsbereichkatalog: 121

**02.02.0002 Gel-Pfostenfuß freil. u. verfüllen Brücke*Pfostenschuh Bis Fuß ausr.*Mörtel**
StL-Nr. 211213061111
Geländerpfostenfuß freilegen, säubern und Aussparungen
wiederverfüllen. Abbruchgut nach Wahl des AN verwerten.
Geländer für Brücke.
Pfosten mit Pfostenschuh verankert.
Aussparung bis auf Pfostenfuß ausräumen.
Aussparung mit Mörtel verfüllen.
Menge: 12,000 St
Leistungsbereichkatalog: 121

*Hinweis: Farbe verkehrsblau; Eine*
Farbe verkehrsblau;
Eine technische Zeichnung für die Bauwerksdaten ist dem AG digital zu übergeben.

**02.02.0003 Stahlgeländer einbauen Brücke*Stahl*H = 1000 mm Holmgel. m. 1 ZH*Verank.Fusspl. Verz./EP/PUR**
Geschweißtes Stahlgeländer nach Unterlagen des AG liefern und einbauen.
Abgerechnet wird nach Länge des Handlaufs zwischen den
Achsen der Endpfosten bzw. Endstäbe.
Geländer für Brücke.
Material = Stahl
Höhe des Geländers mind. 1000 mm.
Ausbildung als Holmgeländer mit einem Zwischenholm. Richtzeichnung RiZ-ING Gel 3.
Verankerung mit Fußplatte und Verbundankern. Richtzeichnung RiZ-ING Gel 14.
Korrosionsschutz: Geländer feuerverzinken, zu beschichtende Flächen sweep-strahlen. Zwischenbeschichtung auf
Epoxidharz-Grundlage nach Blatt 87, Sollschichtdicke 80
mym. Deckbeschichtung auf Polyurethan-Grundlage nach
Blatt 87, Sollschichtdicke 80 mym.
Ein fachgerechter Anschluss an die bestehende Schutzeinrichtung ist herzustellen.
Bauwerksnummer montieren.
Menge: 24,000 m
Leistungsbereichkatalog: 121

### Abschnitt 03 Austausch Brückengeländer, BW 3817 853

#### Unterabschnitt 03.00 Bauwerksinformation

*Hinweis: Bauwerksinformation: Name: Gem. Str. "Heuerlings Str. "/ A30"*
Bauwerksinformation:
Name: Gem. Str. "Heuerlings Str. "/ A30
BW-Nummer 3817 853 Teilbauwerk 0
Geländer an beiden Fahrbahnränder

#### Unterabschnitt 03.01 Baustelleneinrichtung

*Hinweis: Einzurechnen sind sämtliche Geräte*
Einzurechnen sind sämtliche Geräte die zur Demontage der alten u. zur Montage der neuen Geländer erforderlich sind.
Alle Absturzsicherungen sind in den Positionen mit einzukalkulieren.

**03.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**03.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 03.02 Stahlbau

**03.02.0001 Geländer abbauen Brücke*Stahl*H = 1000 mm Pfosten abtr.**
Geländer nach Unterlagen des AG abbauen und nach Wahl
des AN verwerten.
Abgerechnet wird nach Länge des Handlaufs zwischen den
Achsen der Endpfosten bzw. Endstäbe.
Geländer für Brücke.
Material = Stahl.
Höhe des Geländers  1150 mm.
Füllstabgeländer mit Seil und
Pfosten abtrennen.
Menge: 117,000 m
Leistungsbereichkatalog: 121

**03.02.0002 Gel-Pfostenfuß freil. u. verfüllen Brücke*Pfostenschuh Bis Fuß ausr.*Mörtel**
StL-Nr. 211213061111
Geländerpfostenfuß freilegen, säubern und Aussparungen
wiederverfüllen. Abbruchgut nach Wahl des AN verwerten.
Geländer für Brücke.
Pfosten mit Pfostenschuh verankert.
Aussparung bis auf Pfostenfuß ausräumen.
Aussparung mit Mörtel verfüllen.
Menge: 47,000 St
Leistungsbereichkatalog: 121

*Hinweis: Farbe verkehrsblau; Eine*
Farbe verkehrsblau;
Eine technische Zeichnung für die Bauwerksdaten ist dem AG digital zu übergeben.

**03.02.0003 Stahlgeländer einbauen Brücke*Stahl*H = 1000 mm Holmgel. m. 1 ZH*Verank.Fusspl. Verz./EP/PUR**
Geschweißtes Stahlgeländer nach Unterlagen des AG liefern und einbauen.
Abgerechnet wird nach Länge des Handlaufs zwischen den
Achsen der Endpfosten bzw. Endstäbe.
Geländer für Brücke.
Material = Stahl
Höhe des Geländers mind. 1000 mm.
Ausbildung als Füllstabgeländer. Richtzeichnung RiZ-ING Gel 4.
Verankerung mit Fußplatte und Verbundankern. Richtzeichnung RiZ-ING Gel 14.
Korrosionsschutz: Geländer feuerverzinken, zu beschichtende Flächen sweep-strahlen. Zwischenbeschichtung auf
Epoxidharz-Grundlage nach Blatt 87, Sollschichtdicke 80
mym. Deckbeschichtung auf Polyurethan-Grundlage nach
Blatt 87, Sollschichtdicke 80 mym.
Ein fachgerechter Anschluss an die bestehende Schutzeinrichtung ist herzustellen.
Bauwerksnummer montieren.
Menge: 117,000 m
Leistungsbereichkatalog: 121
